# Interruptor combinat magnetotèrmic-diferencial, poder de tall 6 kA, corba C, bipolar (1P+N), sensibilitat 10 mA, classe AC, intensitat nominal 16 A, ACC916M "HAGER"

- Propietat de l'arxiu: CYPE INGENIEROS, S.A.
- Format: FIEBDC-3/2002
- Divisa: EUR
- Costos indirectes: 3.00 %
- IVA: 21.00 %

**IEX070** U Interruptor combinat magnetotèrmic-diferencial, poder de tall 6 kA, corba C, bipolar (1P+N), sensibilitat 10 mA, classe AC, intensitat nominal 16 A, ACC916M "HAGER".
Interruptor combinat magnetotèrmic-diferencial, poder de tall 6 kA, corba C, bipolar (1P+N), sensibilitat 10 mA, classe AC, intensitat nominal 16 A, ACC916M "HAGER", muntatge sobre carril DIN. Totalment muntat, connexionat i provat.
Inclou: Muntatge i connexionat de l'element.
Criteri d'amidament de projecte: Nombre d'unitats previstes, segons documentació gràfica de Projecte.
Criteri de mesura d'obra: Es mesurarà el nombre d'unitats realment executades segons especificacions de Projecte.

| Codi | Ut | Descripció | Rendiment | Preu | Import |
|---|---|---|---|---|---|
| mt35hag012ca | U | Interruptor combinat magnetotèrmic-diferencial, poder de tall 6 kA, corba C, bipolar (1P+N), sensibilitat 10 mA, classe AC, intensitat nominal 16 A, ACC916M "HAGER", muntatge sobre carril DIN, segons UNE-EN 61009-1. (material) | 1.000 | 315.28 | 315.28 |
| mo003 | h | Oficial 1ª electricista. (mà d'obra) | 0.290 | 25.32 | 7.34 |
| % | % | Costos directes complementaris | 2 % | 322.62 | 6.45 |
|  |  | Costos directes |  |  | 329.07 |
