# Interruptor de control de potència (ICP)

- Propietat de l'arxiu: CYPE INGENIEROS, S.A.
- Format: FIEBDC-3/2002
- Divisa: EUR
- Costos indirectes: 3.00 %
- IVA: 21.00 %

## I Instal·lacions

### IE Elèctriques

#### IEX Aparellatge

**IEX055** U Interruptor de control de potència (ICP).
Interruptor de control de potència, poder de tall 6 kA, corba ICP, unipolar (1P), intensitat nominal 5 A, MP105E "HAGER", muntatge sobre carril DIN. Totalment muntat, connexionat i provat.
Inclou: Muntatge i connexionat de l'element.
Criteri d'amidament de projecte: Nombre d'unitats previstes, segons documentació gràfica de Projecte.
Criteri de mesura d'obra: Es mesurarà el nombre d'unitats realment executades segons especificacions de Projecte.

| Codi | Ut | Descripció | Rendiment | Preu | Import |
|---|---|---|---|---|---|
| mt35hag003aa | U | Interruptor de control de potència, poder de tall 6 kA, corba ICP, unipolar (1P), intensitat nominal 5 A, MP105E "HAGER", muntatge sobre carril DIN, segons UNE 20317. (material) | 1.000 | 34.70 | 34.70 |
| mo003 | h | Oficial 1ª electricista. (mà d'obra) | 0.240 | 29.34 | 7.04 |
| % | % | Costos directes complementaris | 2 % | 41.74 | 0.83 |
|  |  | Costos directes |  |  | 42.57 |
