# Interruptor automàtic en caixa emmotllada, amb bloc diferencial

- Propietat de l'arxiu: CYPE INGENIEROS, S.A.
- Format: FIEBDC-3/2002
- Divisa: EUR
- Costos indirectes: 3.00 %
- IVA: 21.00 %

## I Instal·lacions

### IE Elèctriques

#### IEX Aparellatge

**IEX207** U Interruptor automàtic en caixa emmotllada, amb bloc diferencial.
Interruptor automàtic en caixa emmotllada, tripolar (3P), intensitat nominal 16 A, poder de tall 18 kA a 400 V, HDA016L "HAGER", amb relé termomagnètic, de 75x130x68 mm, per a fixació a perfil DIN o a panell, amb bloc diferencial per a interruptor automàtic en caixa emmotllada, tripolar (3P), classe A HI, superimmunitzat, intensitat nominal 125 A, intensitat de disparament 300 mA, disparament instantani, HBA127H. Totalment muntat, connexionat i provat.
Inclou: Muntatge i connexionat de l'element.
Criteri d'amidament de projecte: Nombre d'unitats previstes, segons documentació gràfica de Projecte.
Criteri de mesura d'obra: Es mesurarà el nombre d'unitats realment executades segons especificacions de Projecte.

| Codi | Ut | Descripció | Rendiment | Preu | Import |
|---|---|---|---|---|---|
| mt35hag100aa | U | Interruptor automàtic en caixa emmotllada, tripolar (3P), intensitat nominal 16 A, poder de tall 18 kA a 400 V, HDA016L "HAGER", amb relé termomagnètic, de 75x130x68 mm, per a fixació a perfil DIN o a panell, segons UNE-EN 60947-2. (material) | 1.000 | 254.46 | 254.46 |
| mt35hag103aa | U | Bloc diferencial per a interruptor automàtic en caixa emmotllada, tripolar (3P), classe A HI, superimmunitzat, intensitat nominal 125 A, intensitat de disparament 300 mA, disparament instantani, HBA127H "HAGER", de 100x165x95 mm, senyalització per LED o a distància de la desconnexió i del preavís al 50% de la intensitat de disparament, muntatge en el costat dret de l'interruptor automàtic, per a fixació a perfil DIN. (material) | 1.000 | 543.40 | 543.40 |
| mo003 | h | Oficial 1ª electricista. (mà d'obra) | 0.719 | 29.34 | 21.10 |
| % | % | Costos directes complementaris | 2 % | 818.96 | 16.38 |
|  |  | Costos directes |  |  | 835.34 |
