# Interruptor automàtic magnetotèrmic, modular

- Propietat de l'arxiu: CYPE Ingenieros S.A.
- Format: FIEBDC-3/2016
- Programa: Generador de preus de la construcció. CYPE Ingenieros, S.A.
- Data: 30/09/2024
- Divisa: EUR
- Costos indirectes: 3 %
- IVA: 21 %

## I Instal·lacions

### IE Elèctriques

#### IEX Aparellatge

**IEX050** U Interruptor automàtic magnetotèrmic, modular.
Interruptor automàtic magnetotèrmic, poder de tall 6 kA, corba C, unipolar (1P), intensitat nominal 6 A, MUN106A "HAGER", muntatge sobre carril DIN. Totalment muntat, connexionat i provat.
Inclou: Muntatge i connexionat de l'element.
Criteri d'amidament de projecte: Nombre d'unitats previstes, segons documentació gràfica de Projecte.
Criteri de mesura d'obra: Es mesurarà el nombre d'unitats realment executades segons especificacions de Projecte.

| Codi | Ut | Descripció | Rendiment | Preu | Import |
|---|---|---|---|---|---|
| mt35hag001aa | U | Interruptor automàtic magnetotèrmic, poder de tall 6 kA, corba C, unipolar (1P), intensitat nominal 6 A, MUN106A "HAGER", muntatge sobre carril DIN, segons UNE-EN 60898-1. (material) | 1 | 27.47 | 27.470 |
| mo003 | h | Oficial 1ª electricista. (mà d'obra) | 0.24 | 29.34 | 7.042 |
| % | % | Costos directes complementaris | 2 % | 34.512 | 0.690 |
|  |  | Costos directes |  |  | 35.202 |

## Recursos

**mt35hag001aa** U Interruptor automàtic magnetotèrmic
Dades tècniques: Cost energètic 10.819 MJ; Emissió de CO2 0.596 kg
Residus:
- embalatge: re150101 Envasos de paper i cartró. (component de residu); rendiment 0.032 kg; Codi LER 15 01 01; Massa de l'element 1 kg; Volum 0.001333 m3
