# Interruptor diferencial modular, "HAGER"

- Propietat de l'arxiu: CYPE INGENIEROS, S.A.
- Format: FIEBDC-3/2002
- Divisa: EUR
- Costos indirectes: 3.00 %
- IVA: 21.00 %

## I Instal·lacions

### IE Elèctriques

#### IEX Aparellatge

**IEX062** U Interruptor diferencial modular, "HAGER".
Interruptor diferencial instantani, classe AC, tetrapolar (4P), intensitat nominal 25 A, sensibilitat 30 mA, CDC725J "HAGER", muntatge sobre carril DIN. Totalment muntat, connexionat i provat.
Inclou: Muntatge i connexionat de l'element.
Criteri d'amidament de projecte: Nombre d'unitats previstes, segons documentació gràfica de Projecte.
Criteri de mesura d'obra: Es mesurarà el nombre d'unitats realment executades segons especificacions de Projecte.

| Codi | Ut | Descripció | Rendiment | Preu | Import |
|---|---|---|---|---|---|
| mt35hag006a | U | Interruptor diferencial instantani, classe AC, tetrapolar (4P), intensitat nominal 25 A, sensibilitat 30 mA, CDC725J "HAGER", muntatge sobre carril DIN, segons UNE-EN 61008-1. (material) | 1.000 | 281.94 | 281.94 |
| mo003 | h | Oficial 1ª electricista. (mà d'obra) | 0.450 | 29.34 | 13.20 |
| % | % | Costos directes complementaris | 2 % | 295.14 | 5.90 |
|  |  | Costos directes |  |  | 301.04 |
