# Interruptor diferencial modular, "HAGER"

- Propietat de l'arxiu: CYPE INGENIEROS, S.A.
- Format: FIEBDC-3/2002
- Divisa: EUR
- Costos indirectes: 3.00 %
- IVA: 21.00 %

## I Instal·lacions

### IE Elèctriques

#### IEX Aparellatge

**IEX062** U Interruptor diferencial modular, "HAGER".
Interruptor diferencial instantani, classe AC, bipolar (2P), intensitat nominal 25 A, sensibilitat 30 mA, CD728V "HAGER", muntatge sobre carril DIN. Totalment muntat, connexionat i provat.
Inclou: Muntatge i connexionat de l'element.
Criteri d'amidament de projecte: Nombre d'unitats previstes, segons documentació gràfica de Projecte.
Criteri de mesura d'obra: Es mesurarà el nombre d'unitats realment executades segons especificacions de Projecte.

| Codi | Ut | Descripció | Rendiment | Preu | Import |
|---|---|---|---|---|---|
| mt35hag043a | U | Interruptor diferencial instantani, classe AC, bipolar (2P), intensitat nominal 25 A, sensibilitat 30 mA, CD728V "HAGER", muntatge sobre carril DIN, segons UNE-EN 61008-1. (material) | 1.000 | 67.98 | 67.98 |
| mo003 | h | Oficial 1ª electricista. (mà d'obra) | 0.322 | 29.34 | 9.45 |
| % | % | Costos directes complementaris | 2 % | 77.43 | 1.55 |
|  |  | Costos directes |  |  | 78.98 |
